# BIM (Manager und Gesamtkoordinator) zu Flehe Lph 3-4
Angebotsaufforderung (GAEB 90, DA83)
Währung: EUR
Auftraggeber: Autobahn GmbH des Bundes

## BIM (Manager und Gesamtkoordinator) zu F
Datum: 07.05.26

### Abschnitt 00 Leistungsphasen 3-6

#### Unterabschnitt 00.00 BIM-Management extern

**00.00.0001 BIM-Management extern**
Stellen eines BIM-Managements extern für den
Auftraggeber nach Anforderungen der
Leistungsbeschreibung und AIA,
inklusive Prüfung und Freigabeempfehlung des BAPs sowie
dessen Fortschreibungen, exklusive der im folgenden
gesondert abzurechnenden Tätigkeiten.
Gesamtzeitraum und Bearbeitungsphasen siehe
Leistungsbeschreibung.
Menge: 65,000 Mt

**00.00.0002 Planungsbespr. Management Art: Präsenz Ort: AS Krefeld Dauer: bis zu 4 Std.**
Teilnahme des BIM-Managements an Planungsbesprechungen
vor Ort gem. Leistungsbeschreibung.
Inklusive Protokollerstellung gem.
Leistungsbeschreibung.
Dauer der Planungsbesprechungen bis zu 4 Std.
Ort der Besprechung: Die Autobahn GmbH des Bundes,
Niederlassung Rheinland, Außenstelle Krefeld.
Die erforderlichen Anreise- und Aufenthaltskosten sind
in diese Position einzurechnen und werden nicht
gesondert vergütet.
Menge: 15,000 St

**00.00.0003 Workshop Art: Präsenz Ort: AS Krefeld Dauer: bis zu 4 Std.**
Durchführung von Workshops vor Ort inklusive Vor- und
Nachbearbeitung gem. Leistungsbeschreibung.
Dauer der Workshops bis zu 4 Std.
Ort des Workshops: Die Autobahn GmbH des Bundes,
Niederlassung Rheinland, Außenstelle Krefeld.
Die erforderlichen Anreise- und Aufenthaltskosten sind
in diese Position einzurechnen und werden nicht
gesondert vergütet.
Menge: 3,000 St

**00.00.0004 Workshop digital**
Durchführung von Workshops in digitaler Form (z.B.
Webex) inklusive Vor- und Nachbearbeitung sowie
Aufzeichnung gem. Leistungsbeschreibung.
Dauer der Workshops bis zu 4 Std.
Menge: 5,000 St

**00.00.0005 Zusatzarbeiten**
Zusatzarbeiten BIM-Management nur auf Anweisung des
Auftraggebers, z. B. für ergänzende Abstimmungen,
Testläufe, Unterstützung bei der Administration der
Projekt-CDE.
Abgerechnet wird auf Grundlage vom AG gegengezeichneter
Stundennachweise.
Menge: 100,000 h

#### Unterabschnitt 00.01 BIM-Gesamtkoordination

**00.01.0001 BIM-Gesamtkoordination**
Stellen einer BIM-Gesamtkoordination im Projekt nach
Anforderungen der Leistungsbeschreibung und AIA,
inklusive Erstellung, Koordinierung, Abstimmung und
Fortschreibung des BAPs, exklusive der im folgenden
gesondert abzurechnenden Tätigkeiten.
Menge: 65,000 Mt

**00.01.0002 Planungsbespr.Gesamtkoordination Art: Präsenz Ort: AS Krefeld Dauer: bis zu 4 Std.**
Teilnahme der BIM-Gesamtkoordination an
Planungsbesprechungen vor Ort gem.
Leistungsbeschreibung.
Inklusive Protokollerstellung bei
Koordinationsbesprechungen gem. Leistungsbeschreibung.
Dauer der Planungsbesprechungen bis zu 4 Std.
Ort der Besprechung: Die Autobahn GmbH des Bundes,
Niederlassung Rheinland, Außenstelle Krefeld.
Die erforderlichen Anreise- und Aufenthaltskosten sind
in diese Position einzurechnen und werden nicht
gesondert vergütet.
Menge: 15,000 St

**00.01.0003 Zusatzarbeiten**
Zusatzarbeiten des externen BIM-Managements auf
Anweisung des Auftraggebers, bspw. für ergänzende
Abstimmungen, Testläufe, Unterstützung bei der
Administration der Projekt-CDE, Arbeiten während des
Planfeststellungsverfahrens durch Anweisungen des FBA.
Abgerechnet wird auf Grundlage der vom AG
gegengezeichneten Stundennachweise.
Menge: 120,000 h

### Abschnitt 01 Konstruktiver Ingenieurbau LPH 3, 4 und 6

#### Unterabschnitt 01.00 BIM-Management extern

**01.00.0001 Überprüfung/Fortschreibung AIA**
Überprüfung und Fortschreibung der aktuellen AIA für
die weitere Ausschreibung des konstruktiven
Ingenieurbaus, LPH 3, 4 und 6. Abstimmung und
Finalisierung mit dem Auftraggeber.
Menge: 1,000 Psch

**01.00.0002 Prüfung Angebote LPH 3,4,6**
Mitwirkung bei der Prüfung von bis zu vier Angeboten
zum Ausschreibungverfahren "Konstruktiver Ingenieurbau
LPH 3,4 und 6". Prüfung der BIM-Qualitätskriterien.
Abgerechnet wird mit Anzahl der Teilnehmer.
Menge: 4,000 St

### Abschnitt 02 Verkehrsanlagen LPH 5-6

#### Unterabschnitt 02.00 BIM-Management extern

**02.00.0001 Überprüfung/Fortschreibung AIA**
Überprüfung und Fortschreibung der aktuellen AIA für
die weitere Ausschreibung der Verkehrsanlagenplanung,
LPH 5 und 6. Abstimmung und Finalisierung mit dem
Auftraggeber.
Menge: 1,000 Psch

**02.00.0002 Prüfung Angebote LPH 5-6**
Mitwirkung bei der Prüfung von bis zu vier Angeboten
zum Ausschreibungverfahren "Verkehrsanlagenplanung LPH
5 und 6". Prüfung der BIM-Qualitätskriterien.
Menge: 4,000 St

### Abschnitt 03 Bauausführung LPH 8

#### Unterabschnitt 03.00 BIM-Management extern

**03.00.0001 Überprüfung/Fortschreibung AIA**
Überprüfung und Fortschreibung der aktuellen AIA für
die weitere Ausschreibung des konstruktiven
Ingenieurbaus, LPH 8. Abstimmung und Finalisierung mit
dem Auftraggeber.
Menge: 1,000 Psch

**03.00.0002 Prüfung Angebote LPH 8**
Mitwirkung bei der Prüfung von bis zu vier Angeboten
zum Ausschreibungverfahren "Konstruktiver Ingenieurbau
LPH 8". Prüfung der BIM-Qualitätskriterien.
Abgerechnet wird mit Anzahl der Teilnehmer.
Menge: 4,000 St

USt %: 19,00
